# Toallero tamaño L para baño, serie Ergos de Ramón Soler. Grafito - Accesorios de baño de Ramón Soler

- Propiedad del archivo: CONSTRUNARIO
- Formato: FIEBDC-3/2012
- Programa: Construnario Versión 3.51
- Fecha de los precios: 15/04/2024
- Divisa: EUR

**RSO_99Z308458** u Toallero tamaño L para baño, serie Ergos de Ramón Soler. Grafito - Accesorios de baño de Ramón Soler
Precio: 105.80
Toallero de pared para baño, tamaño "XL" de diseño minimalista con sistema de instalación dual, fijación mecánica de tornillos a pared y/o fijación adhesiva con pegamento Sealant Fix Código EAN: 8428506084584
