# Monomando de fregadero con caño bajo giratorio de la serie New Fly de Ramón Soler - Serie New Fly de Ramón Soler

- Propiedad del archivo: CONSTRUNARIO
- Formato: FIEBDC-3/2012
- Programa: Construnario Versión 3.51
- Fecha de los precios: 15/04/2024
- Divisa: EUR

**RSO_57E307462** u Monomando de fregadero con caño bajo giratorio de la serie New Fly de Ramón Soler - Serie New Fly de Ramón Soler
Precio: 91.20
· Cartucho cerámico Ø40 mm. · Sistema de ahorro de agua S2 mediante la apertura de la manecilla en dos fases. · Caudal: 3,5 l/min (estable para el rango 1,5-5,5 bar y Tª 15-55ºC) · Resistente al choque térmico y químico antilegionela. · Garantía de 5 años en grifería y 3 años en complementos. · Presión de uso entre 1-5 bar. Recomendada 3 bar. · Resiste presiones estáticas igual o inferior a 10 bar y golpes de ariete de 25 bar. · Nivel acústico a 3 bar: inferior a 20 dB. · Prestaciones de confort a nivel de fidelidad, sensibilidad y constancia en la selección de la temperatura. · Temperatura recomendada de uso de 15ºC a 55ºC. Temperatura máxima de uso 65ºC. Máximo 1h a 90ºC · Superficie cromada: 15 micras de espesor de níquel, 0.3 micras de cromo. · Sistema Termostop Block de limitación de la temperatura máxima del agua caliente. Código EAN: 8428506074622
