# Termostático de ducha serie Odisea de Ramón Soler. Oro cepillado - Serie Odisea de Ramón Soler

- Propiedad del archivo: CONSTRUNARIO
- Formato: FIEBDC-3/2012
- Programa: Construnario Versión 3.51
- Fecha de los precios: 15/04/2024
- Divisa: EUR

**RSO_39D307616** u Termostático de ducha serie Odisea de Ramón Soler. Oro cepillado - Serie Odisea de Ramón Soler
Precio: 519.60
Termostático de ducha Código EAN: 8428506076169
