# Columna monomando para bañera con equipo de ducha serie Odisea Joya de Ramón Soler. Cobre cepillado - Odisea Joya de Ramón Soler

- Propiedad del archivo: CONSTRUNARIO
- Formato: FIEBDC-3/2012
- Programa: Construnario Versión 3.51
- Fecha de los precios: 15/04/2024
- Divisa: EUR

**RSO_59C307700** u Columna monomando para bañera con equipo de ducha serie Odisea Joya de Ramón Soler. Cobre cepillado - Odisea Joya de Ramón Soler
Precio: 1583.10
Columna monomando para bañera con equipo de ducha Código EAN: 8428506077005
