# Conjunto monomando de ducha con equipo de ducha de la serie Titanium de Ramón Soler - Serie Titanum de Ramón Soler

- Propiedad del archivo: CONSTRUNARIO
- Formato: FIEBDC-3/2012
- Programa: Construnario Versión 3.51
- Fecha de los precios: 15/04/2024
- Divisa: EUR

**RSO_18D306238** u Conjunto monomando de ducha con equipo de ducha de la serie Titanium de Ramón Soler - Serie Titanum de Ramón Soler
Precio: 86.10
Conjunto de grifería monomando para ducha con teleducha ABS 1 posición Ø103mm anti-cal, flexo 1,55cm y soporte de pared, cromado Diamon Finish, sistema C2 de ahorro de agua del 50%, limitador de temperatura y sistema anticorrosión patentado Código EAN: 8428506062384
