# Monomando de lavabo cromado, sistema C3 apertura en frío, serie Titaium Energy de Ramón Soler - Serie Titanium Energy de Ramón Soler

- Propiedad del archivo: CONSTRUNARIO
- Formato: FIEBDC-3/2012
- Programa: Construnario Versión 3.51
- Fecha de los precios: 15/04/2024
- Divisa: EUR

**RSO_18A305348** u Monomando de lavabo cromado, sistema C3 apertura en frío, serie Titaium Energy de Ramón Soler - Serie Titanium Energy de Ramón Soler
Precio: 58.10
Grifo de lavabo altura M, con apertura en agua fría y sistema C2 de ahorro de agua del 50% y energético, limitador de temperatura, sistema anticorrosión patentado y cromado de alta resistencia Diamond Finish cromado de alta resistencia Diamond Finish Código EAN: 8428506053481
