# Monomando de lavabo empotrado mural serie Tzar de Ramón Soler. Níquel cepillado - Serie Tzar de Ramón Soler

- Propiedad del archivo: CONSTRUNARIO
- Formato: FIEBDC-3/2012
- Programa: Construnario Versión 3.51
- Fecha de los precios: 15/04/2024
- Divisa: EUR

**RSO_34A302905** u Monomando de lavabo empotrado mural serie Tzar de Ramón Soler. Níquel cepillado - Serie Tzar de Ramón Soler
Precio: 474.60
Monomando de lavabo empotrado mural
