# Conjunto monomando empotrado metálico 1 vía con rociador metálico Ø250mm serie Urban Chic de Ramón Soler. Níquel cepillado - Serie Urban Chic de Ramón Soler

- Propiedad del archivo: CONSTRUNARIO
- Formato: FIEBDC-3/2012
- Programa: Construnario Versión 3.51
- Fecha de los precios: 15/04/2024
- Divisa: EUR

**RSO_21D303710** u Conjunto monomando empotrado metálico 1 vía con rociador metálico Ø250mm serie Urban Chic de Ramón Soler. Níquel cepillado - Serie Urban Chic de Ramón Soler
Precio: 666.50
Conjunto grifo monomando empotrado de 1 vía con rociador metálico Ø250mm, sistema S2 de ahorro de agua del 50% y limitador de temperatura y níquel cepillado de alta resistencia por su tratamiento PVD. Código EAN: 8428506037108
