# Ducha de mano de latón para WC con pulsador de Ramón Soler. Níquel cepillado - WC de Ramón Soler

- Propiedad del archivo: CONSTRUNARIO
- Formato: FIEBDC-3/2012
- Programa: Construnario Versión 3.51
- Fecha de los precios: 15/04/2024
- Divisa: EUR

**RSO_99Z304161** u Ducha de mano de latón para WC con pulsador de Ramón Soler. Níquel cepillado - WC de Ramón Soler
Precio: 54.40
Duchita de mano para higiene íntima metálica, níquel cepillado de alta resistencia por su tratamiento PVD Código EAN: 8428506041617
