# Flexo níquel cepillado G1/2"--G1/2", 1,20 m, de Ramón Soler - WC de Ramón Soler

- Propiedad del archivo: CONSTRUNARIO
- Formato: FIEBDC-3/2012
- Programa: Construnario Versión 3.51
- Fecha de los precios: 15/04/2024
- Divisa: EUR

**RSO_99Z302323** u Flexo níquel cepillado G1/2"--G1/2", 1,20 m, de Ramón Soler - WC de Ramón Soler
Precio: 25.40
Flexo níquel cepillado G1/2"--G1/2", 1,20 m, Código EAN: 8428506023231
