# Monomando de lavabo con válvula automática de inox 1¼, apertura en frío de la serie Ypsilon Plus de Ramón Soler - Serie Ypsilon plus de Ramón Soler

- Propiedad del archivo: CONSTRUNARIO
- Formato: FIEBDC-3/2012
- Programa: Construnario Versión 3.51
- Fecha de los precios: 15/04/2024
- Divisa: EUR

**RSO_64A302803** u Monomando de lavabo con válvula automática de inox 1¼, apertura en frío de la serie Ypsilon Plus de Ramón Soler - Serie Ypsilon plus de Ramón Soler
Precio: 108.70
Grifo de lavabo M, apertura en agua fría, con valvula automática de inox 1¼", cromado Diamond Finish, sistema C3 de ahorro de agua del 50% y energético, limitador de temperatura y sistema anticorrosión patentado. Código EAN: 8428506028038
