# Conjunto monomando empotrado metálico 1 vía con rociador Ø240mm de la serie Ypsilon Plus de Ramón Soler - Serie Ypsilon Plus de Ramón Soler

- Propiedad del archivo: CONSTRUNARIO
- Formato: FIEBDC-3/2012
- Programa: Construnario Versión 3.51
- Fecha de los precios: 15/04/2024
- Divisa: EUR

**RSO_64D301395** u Conjunto monomando empotrado metálico 1 vía con rociador Ø240mm de la serie Ypsilon Plus de Ramón Soler - Serie Ypsilon Plus de Ramón Soler
Precio: 193.20
Conjunto grifo de ducha empotrado de 1 vía con rociador mural ABS hidrooxigenado de Ø240mm, sistema S2 de ahorro de agua del 50%, limitador de temperatura Código EAN: 8428506013959
