# RCA3 - Grille automatique fournie avec la station d'épuration - de >1.200 a = 2.000

- Propriété du fichier: CONSTRUNARIO
- Format: FIEBDC-3/2012
- Logiciel: Construnario Versión 3.51
- Date des prix: 04/04/2024
- Devise: EUR

**CV00065** u RCA3 - Grille automatique fournie avec la station d'épuration - de >1.200 a = 2.000
Prix: 4966.00
Spécialement indiqué comme prétraitement dans les installations de plus de 200 EH. Cet accessoire a pour but de retenir et de séparer les corps volumineux flottants et en suspension retenus par l’eau résiduelle. FONCTIONNEMENT La machine intègre un bras giratoire dont l’extrémité est équipée d’un peigne. Ce bras est automatiquement actionné lorsque la grille se colmate de matières, en emportant avec lui les matières de la grille et en les déposant dans un panier perforé.
