# MCP 1'' - intervalle du débit mín. 0,32 / máx. 19 m3/h - H 229 mm - L 635,2 mm - A 167,1 mm

- Propiedad del archivo: CONSTRUNARIO
- Formato: FIEBDC-3/2012
- Programa: Construnario Versión 3.51
- Fecha de los precios: 04/04/2024
- Divisa: EUR

**CV00086** u MCP 1'' - intervalle du débit mín. 0,32 / máx. 19 m3/h - H 229 mm - L 635,2 mm - A 167,1 mm
Precio: 4394.00
Débitmètre en canal ouvert de type PARSHALL avec jauge de débit à ultrasons. Il s’agit de l’instrument qui permet de mesurer la vitesse moyenne de l’effluent à l’entrée ou à la sortie de la station d’épuration.
