# Caudalímetro Parshall MCP de Remosa. 2" - caudal mín. 1 / máx. 100 m3/h - H 410 mm - L 774 mm - A 214 mm

- Propiedad del archivo: CONSTRUNARIO
- Formato: FIEBDC-3/2012
- Programa: Construnario Versión 3.51
- Fecha de los precios: 04/04/2024
- Divisa: EUR

**CV00087** u Caudalímetro Parshall MCP de Remosa. 2" - caudal mín. 1 / máx. 100 m3/h - H 410 mm - L 774 mm - A 214 mm
Precio: 11415.73
Caudalímetro en canal abierto tipo Parshall con medidor de caudal por ultrasonidos. Es el instrumento que permite llevar un control del caudal que entra en la planta depuradora. El canal suministrado, debe instalarse dentro de un canal de obra.
