# MCP 2'' - intervalle du débit mín. 1 / máx. 100 m3/h - H 410 mm - L 774 mm - A 214 mm

- Propiedad del archivo: CONSTRUNARIO
- Formato: FIEBDC-3/2012
- Programa: Construnario Versión 3.51
- Fecha de los precios: 04/04/2024
- Divisa: EUR

**CV00087** u MCP 2'' - intervalle du débit mín. 1 / máx. 100 m3/h - H 410 mm - L 774 mm - A 214 mm
Precio: 5607.00
Débitmètre en canal ouvert de type PARSHALL avec jauge de débit à ultrasons. Il s’agit de l’instrument qui permet de mesurer la vitesse moyenne de l’effluent à l’entrée ou à la sortie de la station d’épuration.
