# Caudalímetro Parshall MCP de Remosa. 3" - caudal mín. 3 / máx. 275 m3/h - H 610 mm - L 914mm - A 259 mm

- Propiedad del archivo: CONSTRUNARIO
- Formato: FIEBDC-3/2012
- Programa: Construnario Versión 3.51
- Fecha de los precios: 04/04/2024
- Divisa: EUR

**CV00088** u Caudalímetro Parshall MCP de Remosa. 3" - caudal mín. 3 / máx. 275 m3/h - H 610 mm - L 914mm - A 259 mm
Precio: 14292.78
Caudalímetro en canal abierto tipo Parshall con medidor de caudal por ultrasonidos. Es el instrumento que permite llevar un control del caudal que entra en la planta depuradora. El canal suministrado, debe instalarse dentro de un canal de obra.
