# MCP 3'' - intervalle du débit mín. 3 / máx. 275 m3/h - H 610 mm - L 914mm - A 259 mm

- Propiedad del archivo: CONSTRUNARIO
- Formato: FIEBDC-3/2012
- Programa: Construnario Versión 3.51
- Fecha de los precios: 04/04/2024
- Divisa: EUR

**CV00088** u MCP 3'' - intervalle du débit mín. 3 / máx. 275 m3/h - H 610 mm - L 914mm - A 259 mm
Precio: 7041.00
Débitmètre en canal ouvert de type PARSHALL avec jauge de débit à ultrasons. Il s’agit de l’instrument qui permet de mesurer la vitesse moyenne de l’effluent à l’entrée ou à la sortie de la station d’épuration.
