# Filtro exterior, referencia FE de Remosa

- Propiedad del archivo: CONSTRUNARIO
- Formato: FIEBDC-3/2012
- Programa: Construnario Versión 3.51
- Fecha de los precios: 04/04/2024
- Divisa: EUR

**CV00091** u Filtro exterior, referencia FE de Remosa
Precio: 707.94
Filtro de agua pluvial procedente de la escorrentía de tejados con una superficie máxima de 350 m2. Evita la entrada de partículas superiores a 0,55 mm, quedando retenidas en la canasta de acero inoxidable.
