# FE - Filtre extérieur

- Propriété du fichier: CONSTRUNARIO
- Format: FIEBDC-3/2012
- Logiciel: Construnario Versión 3.51
- Date des prix: 04/04/2024
- Devise: EUR

**CV00091** u FE - Filtre extérieur
Prix: 570.00
Il est adapté aux toitures jusqu’à une surface maximale de 350 m2. Ce filtre débarrasse de l’eau les particules solides supérieures à 0,55 mm, restant celles-ci, retenues dans un panier d’acier inoxidable qui est facile d’extraire pour vider son contenu et le nettoyer. Rendement élevé, indépendamment du flux. Ce filtre s’installe juste à l’entrée du récupérateur des eaux pluviales. Il est fabriqué pour supporter toutes les conditions climatiques extrêmes comme les chutes de neige.
