# Indicador de nivel de aceite INH de Remosa

- Propiedad del archivo: CONSTRUNARIO
- Formato: FIEBDC-3/2012
- Programa: Construnario Versión 3.51
- Fecha de los precios: 04/04/2024
- Divisa: EUR

| Código | Ud | Descripción | Precio |
|---|---|---|---|
| CV00200 | u | Indicador de nivel de aceite INH de Remosa | 1770.54 |
