# Canal Parshall CP de Remosa. 2" - 410x774x214 mm - H 410 mm - L 774 mm - A 214 mm

- Propiedad del archivo: CONSTRUNARIO
- Formato: FIEBDC-3/2012
- Programa: Construnario Versión 3.51
- Fecha de los precios: 04/04/2024
- Divisa: EUR

**CV00388** u Canal Parshall CP de Remosa. 2" - 410x774x214 mm - H 410 mm - L 774 mm - A 214 mm
Precio: 2391.63
El caudalímetro Parshall permite medir del caudal instantáneo que entra en la planta depuradora. El canal suministrado, debe instalarse dentro de una arqueta de obra.
