# CP 2'' - 410x774x214 mm - H 410 mm - L 774 mm - A 214 mm

- Propiedad del archivo: CONSTRUNARIO
- Formato: FIEBDC-3/2012
- Programa: Construnario Versión 3.51
- Fecha de los precios: 04/04/2024
- Divisa: EUR

**CV00388** u CP 2'' - 410x774x214 mm - H 410 mm - L 774 mm - A 214 mm
Precio: 1197.00
La connaissance du débit se fait par mesure de la hauteur d’eau.
