# CP 1'' - 229x635,2x167,1 mm - H 229 mm - L 635,2 mm - A 167,1 mm

- Propiedad del archivo: CONSTRUNARIO
- Formato: FIEBDC-3/2012
- Programa: Construnario Versión 3.51
- Fecha de los precios: 04/04/2024
- Divisa: EUR

**CV00416** u CP 1'' - 229x635,2x167,1 mm - H 229 mm - L 635,2 mm - A 167,1 mm
Precio: 952.00
La connaissance du débit se fait par mesure de la hauteur d’eau.
