# Tamiz tornillo para canal, referencia TSF de Remosa. Suministrado junto a depuradora - 200 a 2.000 HE - L tornillo 4000 mm - L canal 4094 mm - AL canal 800 mm - paso 5 mm

- Propiedad del archivo: CONSTRUNARIO
- Formato: FIEBDC-3/2012
- Programa: Construnario Versión 3.51
- Fecha de los precios: 04/04/2024
- Divisa: EUR

**CV00442** u Tamiz tornillo para canal, referencia TSF de Remosa. Suministrado junto a depuradora - 200 a 2.000 HE - L tornillo 4000 mm - L canal 4094 mm - AL canal 800 mm - paso 5 mm
Precio: 22153.54
Indicado especialmente como pre-tratamiento de más de 200 habitantes. Para la separación de los sólidos presentes en las aguas residuales y su posterior transporte. El tamiz tornillo debe instalarse dentro de un canal de obra, las medidas del cual se indican en la tabla de características.
