# TSF - fourni avec la station - 200 a 2.000 HE - L tamis 4000 mm - L canal 4094 mm - AL canal 800 mm - entrefer 5 mm

- Propriété du fichier: CONSTRUNARIO
- Format: FIEBDC-3/2012
- Logiciel: Construnario Versión 3.51
- Date des prix: 04/04/2024
- Devise: EUR

**CV00442** u TSF - fourni avec la station - 200 a 2.000 HE - L tamis 4000 mm - L canal 4094 mm - AL canal 800 mm - entrefer 5 mm
Prix: 9397.00
Particulièrement indiqué comme prétraitement de plus de 200 EH, pour la séparation des solides présents dans les eaux usées et leur transport postérieur. Matériel de fabrication : Aisi-304 COMPOSANTS DU TAMIS Cylindre filtrant. Groupe moteur de démarrage. Carcasse - Dépôt. Système d’élimination de déchets. Système de nettoyage à contre-courant. Capote protectrice – Totalement des carénagés. FONCTIONNEMENT Les solides sont retenus dans le crible, d’où, grâce au fonctionnement d’une vis sans fin, ils sont transportés et déshydratés. AVANTAGES Effectue une séparation solide/liquide et transporte automatiquement les matières solides piégés grâce à sa motorisation. Installation rapide et simple. Entretien et coûts de fonctionnement réduits.
