# Canal Parshall CP de Remosa. 3" - 610x914x259 mm - H 610 mm - L 914 mm - A 259 mm

- Propiedad del archivo: CONSTRUNARIO
- Formato: FIEBDC-3/2012
- Programa: Construnario Versión 3.51
- Fecha de los precios: 04/04/2024
- Divisa: EUR

**CV00608** u Canal Parshall CP de Remosa. 3" - 610x914x259 mm - H 610 mm - L 914 mm - A 259 mm
Precio: 3134.55
El caudalímetro Parshall permite medir del caudal instantáneo que entra en la planta depuradora. El canal suministrado, debe instalarse dentro de una arqueta de obra.
