# CP 3'' - 610x914x259 mm - H 610 mm - L 914 mm - A 259 mm

- Propiedad del archivo: CONSTRUNARIO
- Formato: FIEBDC-3/2012
- Programa: Construnario Versión 3.51
- Fecha de los precios: 04/04/2024
- Divisa: EUR

**CV00608** u CP 3'' - 610x914x259 mm - H 610 mm - L 914 mm - A 259 mm
La connaissance du débit se fait par mesure de la hauteur d’eau.
