# Filtro exterior de gran capacidad, referencia FEGC de Remosa

- Propiedad del archivo: CONSTRUNARIO
- Formato: FIEBDC-3/2012
- Programa: Construnario Versión 3.51
- Fecha de los precios: 04/04/2024
- Divisa: EUR

**CV00892** u Filtro exterior de gran capacidad, referencia FEGC de Remosa
Precio: 1932.00
Filtro de agua pluvial procedente de la escorrentía de tejados de hasta 700 m2. La limpieza del agua se realiza mediante 2 etapas y en ambas la suciedad es expulsada directamente a la canalización, evitando la entrada de partículas superiores a 0,65 mm.
