# FEGC - Filtre extérieur grand capacité

- Propriété du fichier: CONSTRUNARIO
- Format: FIEBDC-3/2012
- Logiciel: Construnario Versión 3.51
- Date des prix: 04/04/2024
- Devise: EUR

**CV00892** u FEGC - Filtre extérieur grand capacité
Prix: 1784.00
Filtre pour des eaux pluviales provenant des toits d’une surface maximale de 700 m2. Celui-ci empêche l’entrée de particules plus grandes de 0,65 mm. Le nettoyage de l’eau se réalise en deux étapes et la saleté est acheminée directement à la canalisation des égouts.
