# Colorante azul, referencia CV00976 de Remosa. 25 l

- Propiedad del archivo: CONSTRUNARIO
- Formato: FIEBDC-3/2012
- Programa: Construnario Versión 3.51
- Fecha de los precios: 04/04/2024
- Divisa: EUR

**CV00976** u Colorante azul, referencia CV00976 de Remosa. 25 l
Precio: 189.49
Colorante azul - 25 l
