# Colorant bleu qualité alimentaire - 25 l

- Propiedad del archivo: CONSTRUNARIO
- Formato: FIEBDC-3/2012
- Programa: Construnario Versión 3.51
- Fecha de los precios: 04/04/2024
- Divisa: EUR

| Código | Ud | Descripción | Precio |
|---|---|---|---|
| CV00976 | u | Colorant bleu qualité alimentaire - 25 l | 90.00 |
