# SG 0,5 l - TN 0,5 l/s - Ø tube 65 - L 948 mm - A 476,4 mm

- Propriété du fichier: CONSTRUNARIO
- Format: FIEBDC-3/2012
- Logiciel: Construnario Versión 3.51
- Date des prix: 04/04/2024
- Devise: EUR

**CV01177** u SG 0,5 l - TN 0,5 l/s - Ø tube 65 - L 948 mm - A 476,4 mm
Prix: 2051.00
Les graisses animales et les huiles végétales ne peuvent pas être jetées aux égouts puisque avec le temps ils boucheraient les canalisations. Il est spécialement défendu et les activités qui utilisent ces substances doivent être pourvues d’appareils destinés à la séparation des graisses. L’eau entre au séparateur au moyen d’un déflecteur allongé qui permet une distribution lente et uniforme de l’effluent. Les graisses et les huiles se séparent et montent à la Surface par l’effet de la gravité. Au long du fonctionnement de l’appareil, il se forme une couche flottante qui augmente d’épaisseur. Quand le volume maximal de stockage atteint les graisses, celles-ci doivent être enlevées. Les séparateurs à graisses en inox peuvent s’installer dans des restaurants, snackbars, pizzerias, cuisines d’hôtel, etc. Leur installation est simple et rapide, sans besoin de génie civile. En outre, ils peuvent s’installer directement au-dessous des éviers.
