# Tamiz rotativo TR 40 de Remosa. Suministrado junto a la depuradora - 40 l/h - L 617 mm - A 780 mm - AL 523 mm - Paso 3 mm

- Propiedad del archivo: CONSTRUNARIO
- Formato: FIEBDC-3/2012
- Programa: Construnario Versión 3.51
- Fecha de los precios: 04/04/2024
- Divisa: EUR

**CV01179** u Tamiz rotativo TR 40 de Remosa. Suministrado junto a la depuradora - 40 l/h - L 617 mm - A 780 mm - AL 523 mm - Paso 3 mm
Precio: 11919.19
Especialmente diseñado para la separación sólido - líquido, efectuando el mismo por un sistema de rotación continua, con sistema de lavado interior a contracorriente. Material de fabricación: Aisi-304
