# Filtro exterior de volumen, referencia FV 12350 de Remosa. Superficie de escorrentía 2.350 m2

- Propiedad del archivo: CONSTRUNARIO
- Formato: FIEBDC-3/2012
- Programa: Construnario Versión 3.51
- Fecha de los precios: 04/04/2024
- Divisa: EUR

**CV01202** u Filtro exterior de volumen, referencia FV 12350 de Remosa. Superficie de escorrentía 2.350 m2
Precio: 6600.54
Filtros de acero inoxidable para aguas pluviales procedentes de tejado con una superficie entre 850 y 2.350 m2 con una intensidad pluviométrica de 300 l (s-ha). Mediante la instalación de un bypass se permite conectar una superficie de escorrentía más grande. El ancho de maya para todos los filtros es de 0,4x1 mm. Estos filtros deben instalarse justo antes de la entrada del depósito de aguas pluviales.
