# FV 850 - surface ruissellement 850 m2

- Propriété du fichier: CONSTRUNARIO
- Format: FIEBDC-3/2012
- Logiciel: Construnario Versión 3.51
- Date des prix: 04/04/2024
- Devise: EUR

**CV01372** u FV 850 - surface ruissellement 850 m2
Filtres pour des eaux pluviales provenant des toitures d’une grande surface avec une intensité de pluie de 300 l/(s · ha). Si on installe un by-pass, on pourra connecter une surface de ruissellement plus grande. La maille est de 0,39 x 0,98 mm d’acier inoxydable. Le nettoyage de l’eau se réalise en deux étapes et la saleté est acheminée directement vers la canalisation des égouts.
