# Biofilm A, referencia MP00032 de Remosa. 160 m2/m3

- Propiedad del archivo: CONSTRUNARIO
- Formato: FIEBDC-3/2012
- Programa: Construnario Versión 3.51
- Fecha de los precios: 04/04/2024
- Divisa: EUR

**MP00032** u Biofilm A, referencia MP00032 de Remosa. 160 m2/m3
Precio: 579.60
- Filtros precoladores (hasta una altura de 4 m). - Torres de refrigeración - Torres de lavado de gases. - Piscifactorías.
