# Biofilm B, referencia MP00205 de Remosa. 130 m2/m3

- Propiedad del archivo: CONSTRUNARIO
- Formato: FIEBDC-3/2012
- Programa: Construnario Versión 3.51
- Fecha de los precios: 04/04/2024
- Divisa: EUR

**MP00205** u Biofilm B, referencia MP00205 de Remosa. 130 m2/m3
- Filtros pecoladores (hasta una altura de 10 m).
