# Biofilm B - 130 m2/m3

- Propiedad del archivo: CONSTRUNARIO
- Formato: FIEBDC-3/2012
- Programa: Construnario Versión 3.51
- Fecha de los precios: 04/04/2024
- Divisa: EUR

**MP00205** u Biofilm B - 130 m2/m3
Precio: 250.00
Filtres percolateurs (jusqu’à une hauteur de 10 m)
