# Biofilm C, referencia MP00206 de Remosa. 460 m2/m3

- Propiedad del archivo: CONSTRUNARIO
- Formato: FIEBDC-3/2012
- Programa: Construnario Versión 3.51
- Fecha de los precios: 04/04/2024
- Divisa: EUR

**MP00206** u Biofilm C, referencia MP00206 de Remosa. 460 m2/m3
Precio: 1536.08
- Piscifactorías. - Filtros percoladores (hasta una altura de 10 m).
