# Biofilm C - 460 m2/m3

- Propiedad del archivo: CONSTRUNARIO
- Formato: FIEBDC-3/2012
- Programa: Construnario Versión 3.51
- Fecha de los precios: 04/04/2024
- Divisa: EUR

**MP00206** u Biofilm C - 460 m2/m3
Pisciculture Filtres percolateurs (jusqu’à une hauteur de 10 m)
