# Sifón de rebose, referencia SC de Remosa

- Propiedad del archivo: CONSTRUNARIO
- Formato: FIEBDC-3/2012
- Programa: Construnario Versión 3.51
- Fecha de los precios: 04/04/2024
- Divisa: EUR

**MP00637** u Sifón de rebose, referencia SC de Remosa
Precio: 258.06
Rebose con sifón inodoro y aspiración del agua superficial. Con conexión especial de rosca DN110.
