# SC - Trop plein avec siphon

- Propriété du fichier: CONSTRUNARIO
- Format: FIEBDC-3/2012
- Logiciel: Construnario Versión 3.51
- Date des prix: 04/04/2024
- Devise: EUR

**MP00637** u SC - Trop plein avec siphon
Prix: 149.00
Trop plein composé d’un siphon avec aspiration de la couche supérieure des eaux pluviales stockées dans la citerne. Raccordement à vis en DN 100. Il est idéal pour empêcher que les rongeurs et d’autres animaux entrent dans l’équipement de récupération des eaux pluviales.
