# Cisterna PRFV cerrada superficie, referencia CVCFP 12 D2 de Remosa. Volumen 12.000 l - D 2000 mm - H 4200

- Propiedad del archivo: CONSTRUNARIO
- Formato: FIEBDC-3/2012
- Programa: Construnario Versión 3.51
- Fecha de los precios: 04/04/2024
- Divisa: EUR

**PA00663** u Cisterna PRFV cerrada superficie, referencia CVCFP 12 D2 de Remosa. Volumen 12.000 l - D 2000 mm - H 4200
Precio: 6789.60
Todas las cisternas son de poliéster reforzadas con fibra de vidrio, PRFV, y se fabrican siguiendo las normas BS-4994:1987 (British Standard specification for desing and construction of vessels and tanks in reinforced plastics).
