# Cisterna PRFV abierta superficie, referencia CVAFP 35 D3.15 de Remosa. Volumen 35.000 l - D 3150 mm - H 4960

- Propiedad del archivo: CONSTRUNARIO
- Formato: FIEBDC-3/2012
- Programa: Construnario Versión 3.51
- Fecha de los precios: 04/04/2024
- Divisa: EUR

**PA00091** u Cisterna PRFV abierta superficie, referencia CVAFP 35 D3.15 de Remosa. Volumen 35.000 l - D 3150 mm - H 4960
Precio: 11508.53
Todas las cisternas son de poliéster reforzadas con fibra de vidrio, PRFV, y se fabrican siguiendo las normas BS-4994:1987 (British Standard specification for desing and construction of vessels and tanks in reinforced plastics).
