# Depósito cilíndrico de Remosa, referencia BIC 300 - volumen 344 l (±5%) - DS 775 mm - DI 583 mm - H 1040 mm

- Propiedad del archivo: CONSTRUNARIO
- Formato: FIEBDC-3/2012
- Programa: Construnario Versión 3.51
- Fecha de los precios: 04/04/2024
- Divisa: EUR

**PA00109** u Depósito cilíndrico de Remosa, referencia BIC 300 - volumen 344 l (±5%) - DS 775 mm - DI 583 mm - H 1040 mm
Precio: 397.44
Utilidades agrícolas: - Para contener abono líquido. - Almacenamiento de agua residual y/o riego. Utilidades industrial: - Almacenamiento de hidrocarburos, lubricantes, abonos, cloruro férrico, sosa cáustica, salmuera, hipoclorito sódico y anticongelante. - Contener agua caliente hasta 80º.
