# Depósito cilíndrico de Remosa, referencia BIC 2200 - volumen 2.250 l (±5%) - DS 1615 mm - DI 1400 mm - H 1330 mm

- Propiedad del archivo: CONSTRUNARIO
- Formato: FIEBDC-3/2012
- Programa: Construnario Versión 3.51
- Fecha de los precios: 04/04/2024
- Divisa: EUR

**PA00113** u Depósito cilíndrico de Remosa, referencia BIC 2200 - volumen 2.250 l (±5%) - DS 1615 mm - DI 1400 mm - H 1330 mm
Precio: 1204.74
Utilidades agrícolas: - Para contener abono líquido. - Almacenamiento de agua residual y/o riego. Utilidades industrial: - Almacenamiento de hidrocarburos, lubricantes, abonos, cloruro férrico, sosa cáustica, salmuera, hipoclorito sódico y anticongelante. - Contener agua caliente hasta 80º.
