# Depósito rectangular con tapa de Remosa, referencia BIR 500TS - volumen 486 l (±5%) - H 580 mm - L 1315 mm - A 855 mm

- Propiedad del archivo: CONSTRUNARIO
- Formato: FIEBDC-3/2012
- Programa: Construnario Versión 3.51
- Fecha de los precios: 04/04/2024
- Divisa: EUR

**PA00118** u Depósito rectangular con tapa de Remosa, referencia BIR 500TS - volumen 486 l (±5%) - H 580 mm - L 1315 mm - A 855 mm
Precio: 1313.76
Utilidades agrícolas: - Para contener abono líquido. - Almacenamiento de agua residual y/o riego. Utilidades industrial: - Almacenamiento de hidrocarburos, lubricantes, abonos, cloruro férrico, sosa cáustica, salmuera, hipoclorito sódico y anticongelante. - Contener agua caliente hasta 80º. Incorporan boca de hombre en polipropileno para su mantenimiento y registro
