# Depósito rectangular con tapa de Remosa, referencia BIR 900TS - volumen 905 l (±5%) - H 970 mm - L 1100 mm - A 1100 mm

- Propiedad del archivo: CONSTRUNARIO
- Formato: FIEBDC-3/2012
- Programa: Construnario Versión 3.51
- Fecha de los precios: 04/04/2024
- Divisa: EUR

**PA00119** u Depósito rectangular con tapa de Remosa, referencia BIR 900TS - volumen 905 l (±5%) - H 970 mm - L 1100 mm - A 1100 mm
Precio: 1538.70
Utilidades agrícolas: - Para contener abono líquido. - Almacenamiento de agua residual y/o riego. Utilidades industrial: - Almacenamiento de hidrocarburos, lubricantes, abonos, cloruro férrico, sosa cáustica, salmuera, hipoclorito sódico y anticongelante. - Contener agua caliente hasta 80º. Incorporan boca de hombre en polipropileno para su mantenimiento y registro
