# Separador de grasa formato rectangular SG 0.5 deRemosa. 0,5 - volumen 100 l - L 690 mm - H 405 mm - A 515 mm - Ø tuberías 50 mm - Ø 313 mm

- Propiedad del archivo: CONSTRUNARIO
- Formato: FIEBDC-3/2012
- Programa: Construnario Versión 3.51
- Fecha de los precios: 04/04/2024
- Divisa: EUR

**PA00140** u Separador de grasa formato rectangular SG 0.5 deRemosa. 0,5 - volumen 100 l - L 690 mm - H 405 mm - A 515 mm - Ø tuberías 50 mm - Ø 313 mm
Precio: 699.66
El separador de grasas es un elemento esencial en el tratamiento de aguas residuales que puedan contener aporte considerable de grasas de origen animal o vegetal. Es necesaria su instalación en hoteles, restaurantes, campings, etc, construidos en base a la norma UNE-EN 1825. Remosa dispone de equipos estándar de hasta 5.000 litros, pero bajo demanda se fabrican separadores de mayor capacidad. El agua se separa de la grasa gracias a la diferencia de densidades provocando la separación del líquido en dos fases: la superior de grasas y la inferior de agua. El efluente se recoge de la parte intermedia, evitando así la salida de las grasas. Es importante que el efluente con contenido de grasas esté canalizado independientemente de las aguas fecales.
